# ANGAH3-40 - Equipo húmeda 120 L/min. DEP - Equipos de bombeo de 3 a 10 bombas principales (Tub. húmeda) Aguilera

- Propiedad del archivo: CONSTRUNARIO
- Formato: FIEBDC-3/2012
- Programa: Construnario Versión 3.51
- Fecha de los precios: 14/11/2023
- Divisa: EUR

**ANGAH3-40** u ANGAH3-40 - Equipo húmeda 120 L/min. DEP - Equipos de bombeo de 3 a 10 bombas principales (Tub. húmeda) Aguilera
Precio: 46838.00
Equipo de bombeo compuesto por electrobombas de tipo volumétrico de pistones cerámicos de caudal 40L/min, presión 140 bar, motor eléctrico trifásico de 230/400 V y 15 C.V (11.04 kW) cada una, más una bomba centrífuga de acero inoxidable de caudal 24 m3/h y potencia de 2 CV, suficiente para el abastecimiento de 10 bombas. La presión de alimentación estará asegurada por esta bomba de cebado a 4 bar. El equipo se completa con una bomba jockey con caudal 2.6 l/min regulada a una presión entre 30 y 40 bar, con motor eléctrico trifásico de 380 V y 2 C.V. El cuadro de control eléctrico que regula el funcionamiento de los equipos está diseñado según la norma UNE 23500 y permite la emisión de alarmas a distancia. El equipo está compuesto por una bomba controlada por un variador de frecuencia y las otras a través de arrancadores suaves. Se entrega montado sobre bancada universal, regulado de acuerdo a la presión de trabajo según proyecto y comprobado su funcionamiento. El equipo de bombeo se entrega con: Latiguillo flexible de alta presión para la impulsión, de 1 ½” y de 600mm de longitud. Conexión macho giratoria rosca BSP 1 1/2?. Latiguillo de aspiración de baja presión, de 2” y 600mm de longitud. Conexión macho rosca BSP 2?. Colector de retorno de 3” con brida de conexión DIN 2632/33. * Sin incluir desplazamientos. * Salvo indicación por parte del cliente, esta prueba de funcionamiento no se realiza sobre el riesgo a proteger, sino utilizando el circuito de prueba y retorno del equipo de bombeo.
