# AN/GAS4-40. Equipo de bombeo para tubería seca (caudal 160 l/min) - AN/GAS4-40. Equipo de bombeo para tubería seca (caudal 160 l/min) Aguilera

- Propiedad del archivo: CONSTRUNARIO
- Formato: FIEBDC-3/2012
- Programa: Construnario Versión 3.51
- Fecha de los precios: 14/11/2023
- Divisa: EUR

**ANGAS4-40** u AN/GAS4-40. Equipo de bombeo para tubería seca (caudal 160 l/min) - AN/GAS4-40. Equipo de bombeo para tubería seca (caudal 160 l/min) Aguilera
Precio: 48834.00
Equipo de bombeo para tubería seca (caudal 160 l/min) de Aguilera Electrónica.
