# AN/VC20 - Válvula de control - tubo 20 - Válvulas de control Aguilera

- Propiedad del archivo: CONSTRUNARIO
- Formato: FIEBDC-3/2012
- Programa: Construnario Versión 3.51
- Fecha de los precios: 14/11/2023
- Divisa: EUR

| Código | Ud | Descripción | Precio |
|---|---|---|---|
| ANVC20 | u | AN/VC20 - Válvula de control - tubo 20 - Válvulas de control Aguilera | 2917.00 |
