# AN/VC30 - Válvula de control - tubo 30 - Válvulas de control Aguilera

- Propiedad del archivo: CONSTRUNARIO
- Formato: FIEBDC-3/2012
- Programa: Construnario Versión 3.51
- Fecha de los precios: 14/11/2023
- Divisa: EUR

| Código | Ud | Descripción | Precio |
|---|---|---|---|
| ANVC30 | u | AN/VC30 - Válvula de control - tubo 30 - Válvulas de control Aguilera | 3096.00 |
