# AN/VDE12 - Válvula direccional - rosca 1/2? - Válvulas direccionales eléctricas Aguilera

- Propiedad del archivo: CONSTRUNARIO
- Formato: FIEBDC-3/2012
- Programa: Construnario Versión 3.51
- Fecha de los precios: 14/11/2023
- Divisa: EUR

**ANVDE12** u AN/VDE12 - Válvula direccional - rosca 1/2? - Válvulas direccionales eléctricas Aguilera
Precio: 632.59
Válvulas direccionales eléctricas para tres medidas: 1?, 3/4? y 1/2?. Sus características principales son: - Tensión de alimentación: 230 Vca/50Hz - Cuerpo de acero inoxidable SS304 - Junta de PTFE - Temperatura de trabajo de -5 a +130ºC - Presión de trabajo de 0 a 160 bar
