# B/12-1,2. Baterías de emergencia de 12 V / 1,2 Ah - Batería de emergencia Aguilera

- Propiedad del archivo: CONSTRUNARIO
- Formato: FIEBDC-3/2012
- Programa: Construnario Versión 3.51
- Fecha de los precios: 14/11/2023
- Divisa: EUR

**B12-1,2** u B/12-1,2. Baterías de emergencia de 12 V / 1,2 Ah - Batería de emergencia Aguilera
Precio: 13.70
Baterías de emergencia de 12 V / 1,2 Ah de Aguilera Electrónica.
