# B/12-2. Baterías de emergencia de 12 V / 2,1 Ah - Batería de emergencia Aguilera

- Propiedad del archivo: CONSTRUNARIO
- Formato: FIEBDC-3/2012
- Programa: Construnario Versión 3.51
- Fecha de los precios: 14/11/2023
- Divisa: EUR

**B12-2** u B/12-2. Baterías de emergencia de 12 V / 2,1 Ah - Batería de emergencia Aguilera
Precio: 30.00
Baterías de emergencia de 12 V / 2,1 Ah de Aguilera Electrónica.
