# BPAS1. Arco de sujeción a la brida de las cilindros de 4,7 a 67L - Accesorios para equipos con pesaje continuo Aguilera

- Propiedad del archivo: CONSTRUNARIO
- Formato: FIEBDC-3/2012
- Programa: Construnario Versión 3.51
- Fecha de los precios: 14/11/2023
- Divisa: EUR

**BPAS1** u BPAS1. Arco de sujeción a la brida de las cilindros de 4,7 a 67L - Accesorios para equipos con pesaje continuo Aguilera
Precio: 22.18
Arco de sujeción a la brida de las botellas hasta 67 L de Aguilera Electrónica.
