# BPAS80-1 - Arco de sujeción a la brida para botellas de 80 a 140 L - Accesorios para equipos con pesaje continuo (CO2) Aguilera

- Propiedad del archivo: CONSTRUNARIO
- Formato: FIEBDC-3/2012
- Programa: Construnario Versión 3.51
- Fecha de los precios: 14/11/2023
- Divisa: EUR

| Código | Ud | Descripción | Precio |
|---|---|---|---|
| BPAS80-1 | u | BPAS80-1 - Arco de sujeción a la brida para botellas de 80 a 140 L - Accesorios para equipos con pesaje continuo (CO2) Aguilera | 25.98 |
