# BRR112-1. Brida fijación de la caperuza de cilindros de 26,8 a 67 L - Varios para HFC-227ea Aguilera

- Propiedad del archivo: CONSTRUNARIO
- Formato: FIEBDC-3/2012
- Programa: Construnario Versión 3.51
- Fecha de los precios: 14/11/2023
- Divisa: EUR

**BRR112-1** u BRR112-1. Brida fijación de la caperuza de cilindros de 26,8 a 67 L - Varios para HFC-227ea Aguilera
Precio: 36.00
Brida fijación de la caperuza de cilindros de 26,8 a 67 L de Aguilera Electrónica.
