# BRR212. Brida para fijación de la caperuza de cilindros de 80 y 120 L - Varios para HFC-227ea Aguilera

- Propiedad del archivo: CONSTRUNARIO
- Formato: FIEBDC-3/2012
- Programa: Construnario Versión 3.51
- Fecha de los precios: 14/11/2023
- Divisa: EUR

**BRR212** u BRR212. Brida para fijación de la caperuza de cilindros de 80 y 120 L - Varios para HFC-227ea Aguilera
Precio: 40.59
Brida para fijación de la caperuza de cilindros de 80 y 120 L de Aguilera Electrónica.
