# BRW80-1. Brida fijación de la caperuza de cilindros de 4,7 a 13,4 L - Varios para HFC-227ea Aguilera

- Propiedad del archivo: CONSTRUNARIO
- Formato: FIEBDC-3/2012
- Programa: Construnario Versión 3.51
- Fecha de los precios: 14/11/2023
- Divisa: EUR

**BRW80-1** u BRW80-1. Brida fijación de la caperuza de cilindros de 4,7 a 13,4 L - Varios para HFC-227ea Aguilera
Precio: 34.65
Brida fijación de la caperuza de cilindros de 4,7 a 13,4 L de Aguilera Electrónica.
