# BRW80CO-1 - Brida W80 para fijación de las caperuzas - Varios para CO2 Aguilera

- Propiedad del archivo: CONSTRUNARIO
- Formato: FIEBDC-3/2012
- Programa: Construnario Versión 3.51
- Fecha de los precios: 14/11/2023
- Divisa: EUR

| Código | Ud | Descripción | Precio |
|---|---|---|---|
| BRW80CO-1 | u | BRW80CO-1 - Brida W80 para fijación de las caperuzas - Varios para CO2 Aguilera | 35.00 |
