# H120 - Herraje para cilindros 120 y 140L - Herrajes IG-55 Aguilera

- Propiedad del archivo: CONSTRUNARIO
- Formato: FIEBDC-3/2012
- Programa: Construnario Versión 3.51
- Fecha de los precios: 14/11/2023
- Divisa: EUR

| Código | Ud | Descripción | Precio |
|---|---|---|---|
| H120 | u | H120 - Herraje para cilindros 120 y 140L - Herrajes IG-55 Aguilera | 55.50 |
