# H274 - Herraje para cilindros 4,7 a 13,4L - Herrajes para botellas autónomas para CO2 Aguilera

- Propiedad del archivo: CONSTRUNARIO
- Formato: FIEBDC-3/2012
- Programa: Construnario Versión 3.51
- Fecha de los precios: 14/11/2023
- Divisa: EUR

| Código | Ud | Descripción | Precio |
|---|---|---|---|
| H274 | u | H274 - Herraje para cilindros 4,7 a 13,4L - Herrajes para botellas autónomas para CO2 Aguilera | 38.50 |
