# H402 - Herraje para cilindros de 67/80L - Herrajes para botellas autónomas para CO2 Aguilera

- Propiedad del archivo: CONSTRUNARIO
- Formato: FIEBDC-3/2012
- Programa: Construnario Versión 3.51
- Fecha de los precios: 14/11/2023
- Divisa: EUR

| Código | Ud | Descripción | Precio |
|---|---|---|---|
| H402 | u | H402 - Herraje para cilindros de 67/80L - Herrajes para botellas autónomas para CO2 Aguilera | 42.00 |
