# L112N Latiguillo baterías y autónomos de 80 a 125L (con o sin pesaje) - Latiguillos para HFC-227ea Aguilera

- Propiedad del archivo: CONSTRUNARIO
- Formato: FIEBDC-3/2012
- Programa: Construnario Versión 3.51
- Fecha de los precios: 14/11/2023
- Divisa: EUR

**L112N** u L112N Latiguillo baterías y autónomos de 80 a 125L (con o sin pesaje) - Latiguillos para HFC-227ea Aguilera
Precio: 148.50
Latiguillo baterías y autónomas de 80 a 125L (con o sin pesaje) de Aguilera Electrónica.
