# L114N Latiguillo HFC baterías y autónomos de 26,8 a 67L (con o sin pesaje) - Latiguillos para HFC-227ea Aguilera

- Propiedad del archivo: CONSTRUNARIO
- Formato: FIEBDC-3/2012
- Programa: Construnario Versión 3.51
- Fecha de los precios: 14/11/2023
- Divisa: EUR

**L114N** u L114N Latiguillo HFC baterías y autónomos de 26,8 a 67L (con o sin pesaje) - Latiguillos para HFC-227ea Aguilera
Precio: 112.50
Latiguillo HFC baterías y autónomas de 26,8 a 67L (con o sin pesaje) de Aguilera Electrónica.
