# L34 Latiguillo HFC autónomas de 4,7 a 13,4L (con o sin pesaje) - Latiguillos para HFC-227ea Aguilera

- Propiedad del archivo: CONSTRUNARIO
- Formato: FIEBDC-3/2012
- Programa: Construnario Versión 3.51
- Fecha de los precios: 14/11/2023
- Divisa: EUR

**L34** u L34 Latiguillo HFC autónomas de 4,7 a 13,4L (con o sin pesaje) - Latiguillos para HFC-227ea Aguilera
Precio: 26.40
Latiguillo HFC autónomas de 4,7 a 13,4L (con o sin pesaje) de Aguilera Electrónica.
