# LD18-500 Latiguillo de disparo para baterías de 120 L - Latiguillos para HFC-227ea Aguilera

- Propiedad del archivo: CONSTRUNARIO
- Formato: FIEBDC-3/2012
- Programa: Construnario Versión 3.51
- Fecha de los precios: 14/11/2023
- Divisa: EUR

**LD18-500** u LD18-500 Latiguillo de disparo para baterías de 120 L - Latiguillos para HFC-227ea Aguilera
Precio: 16.01
Latiguillo de disparo para baterías de 120 L de Aguilera Electrónica.
