# AE/MANG-4R0H. Manguera para centrales de monóxido de carbono - Sistemas de monóxido de carbono Aguilera

- Propiedad del archivo: CONSTRUNARIO
- Formato: FIEBDC-3/2012
- Programa: Construnario Versión 3.51
- Fecha de los precios: 14/11/2023
- Divisa: EUR

**PAGUAE_MANG4R0H** m AE/MANG-4R0H. Manguera para centrales de monóxido de carbono - Sistemas de monóxido de carbono Aguilera
Manguera para centrales de monóxido de carbono de Aguilera Electrónica. Cumple las normas EN 50265, EN 50266, EN 50267, EN 50268. Manguera libre de halógenos, no propagadora de la llama y no propagadora del Incendio Mod. AE/MANG4R0H de 4 conductores (2 x 2,5 mm2 + 2 x 0,5mm2), homologada para monóxido de carbono. Se suministra en rollos de 100 metros y bajo pedido en bobinas mayores.
