# AETEG-ST. Tramo de tubería - Zona Atex Aguilera

- Propiedad del archivo: CONSTRUNARIO
- Formato: FIEBDC-3/2012
- Programa: Construnario Versión 3.51
- Fecha de los precios: 14/11/2023
- Divisa: EUR

**PAGUAETEG-ST** u AETEG-ST. Tramo de tubería - Zona Atex Aguilera
Tramo de tubería de acero (1 m) de Aguilera Electrónica, para conexión con filtros apagallamas.
