# AE/ZCO. Zócalo para detectores de monóxido - Sistemas de monóxido de carbono Aguilera

- Propiedad del archivo: CONSTRUNARIO
- Formato: FIEBDC-3/2012
- Programa: Construnario Versión 3.51
- Fecha de los precios: 14/11/2023
- Divisa: EUR

**PAGUAE_ZCO** u AE/ZCO. Zócalo para detectores de monóxido - Sistemas de monóxido de carbono Aguilera
Zócalo de Aguilera Electrónica, para detectores de monóxido.
