# Válvula direccional eléctrica 1" - Válvulas direccionales eléctricas Aguilera

- Propiedad del archivo: CONSTRUNARIO
- Formato: FIEBDC-3/2012
- Programa: Construnario Versión 3.51
- Fecha de los precios: 14/11/2023
- Divisa: EUR

**PAGUAN_VDE1** u Válvula direccional eléctrica 1" - Válvulas direccionales eléctricas Aguilera
Precio: 721.60
Válvula direccional eléctrica 1" de Aguilera Electrónica. Tensión de alimentación 230 Vca/50Hz, cuerpo de acero inoxidable SS304, junta de PTFE, temperatura de trabajo de -5 a +130ºC y presión de trabajo de 0 a 160 bar.
