# Pequeño material - AECL-ADWEXII. Unidad de control detector lineal EX II Aguilera

- Propiedad del archivo: CONSTRUNARIO
- Formato: FIEBDC-3/2012
- Programa: Construnario Versión 3.51
- Fecha de los precios: 14/11/2023
- Divisa: EUR

| Código | Ud | Descripción | Precio |
|---|---|---|---|
| PMAT1 | u | Pequeño material - AECL-ADWEXII. Unidad de control detector lineal EX II Aguilera | 0.53 |
