# Pequeño material - AEX/SBFM1067. Batería 10 cilindros FE-13 de 67 L Aguilera

- Propiedad del archivo: CONSTRUNARIO
- Formato: FIEBDC-3/2012
- Programa: Construnario Versión 3.51
- Fecha de los precios: 14/11/2023
- Divisa: EUR

| Código | Ud | Descripción | Precio |
|---|---|---|---|
| PMAT2 | u | Pequeño material - AEX/SBFM1067. Batería 10 cilindros FE-13 de 67 L Aguilera | 0.92 |
