# Pequeño material eléctrico - AE/SA-2SV. Módulo de dos salidas vigiladas para maniobras Aguilera

- Propiedad del archivo: CONSTRUNARIO
- Formato: FIEBDC-3/2012
- Programa: Construnario Versión 3.51
- Fecha de los precios: 14/11/2023
- Divisa: EUR

| Código | Ud | Descripción | Precio |
|---|---|---|---|
| PMAT4 | u | Pequeño material eléctrico - AE/SA-2SV. Módulo de dos salidas vigiladas para maniobras Aguilera | 1.40 |
