# AE002/OPC. Detector óptico para conductos de aire - Detectores Aguilera

- Propiedad del archivo: CONSTRUNARIO
- Formato: FIEBDC-3/2012
- Programa: Construnario Versión 3.51
- Fecha de los precios: 14/11/2023
- Divisa: EUR
- Código: aguilera-ele

**UAGUAE002_OPC** u AE002/OPC. Detector óptico para conductos de aire - Detectores Aguilera
Detector óptico para conductos de aire AE002/OPC. Fabricado por Aguilera Electrónica. Equipo formado por detector óptico AE002/OP y caja metálica, provista con piloto de alarma, racor para entrada de cables y tubos sonda que toman las muestras del interior de los conductos.

| Código | Ud | Descripción | Rendimiento | Precio | Importe |
|---|---|---|---|---|---|
| AE002OPC | u | Detector óptico para conductos de aire, referencia AE002/OPC de Aguilera (material) | 1.000 | 179 | 179.00 |
| PMAT4 | u | Pequeño material eléctrico (material) | 10.000 | 1.4 | 14.00 |
| MOC105 | h | Cuadrilla Oficial Primera + Ayudante (mano de obra) | 1.000 | 37.54 | 37.54 |
|  |  | Costes directos |  |  | 230.54 |

## Recursos

**AE002OPC** u Detector óptico para conductos de aire, referencia AE002/OPC de Aguilera
Equipo formado por detector óptico AE002/OP y caja metálica, provista con piloto de alarma, racor para entrada de cables y tubos sonda que toman las muestras del interior de los conductos.
