# AE085/TVS. Detector termovelocimétrico a 24 V (con rearme automático) - Detectores Aguilera

- Propiedad del archivo: CONSTRUNARIO
- Formato: FIEBDC-3/2012
- Programa: Construnario Versión 3.51
- Fecha de los precios: 14/11/2023
- Divisa: EUR
- Código: aguilera-ele

**UAGUAE085_TVS** u AE085/TVS. Detector termovelocimétrico a 24 V (con rearme automático) - Detectores Aguilera
Detector termovelocimétrico a 24 V AE085/TVS (con rearme automático). Diseñado y fabricado por Aguilera Electrónica según norma UNE EN54- 5, certificado por AENOR. Da señal de alarma cuando detecta una subida brusca de temperatura o cuando la subida es muy lenta y se alcanzan lo 58 ºC. Provisto de led indicador de alarma con enclavamiento, chequeo automático de funcionamiento, estabilizador de tensión y salida automática de alarma para conectar indicadores de acción remota. Montado en carcasa de ABS blanco de 105 Ø x 45 mm de alto. Consumo: 50 mA en reposo y 22 mA en alarma.

| Código | Ud | Descripción | Rendimiento | Precio | Importe |
|---|---|---|---|---|---|
| AE085TVS | u | Detector termovelocimétrico a 24 V (con rearme automático), referencia AE085/TVS de Aguilera (material) | 1.000 | 33.5 | 33.50 |
| PMAT4 | u | Pequeño material eléctrico (material) | 10.000 | 1.4 | 14.00 |
| MOC003 | h | Oficial primera (mano de obra) | 0.350 | 19.86 | 6.95 |
|  |  | Costes directos |  |  | 54.45 |

## Recursos

**AE085TVS** u Detector termovelocimétrico a 24 V (con rearme automático), referencia AE085/TVS de Aguilera
Detector termovelocimétrico a 24 V (con rearme automático) de Aguilera Electrónica.
