# AE09/GLP. Detector de GLP-Butano a 230V - Protección contra gas Aguilera

- Propiedad del archivo: CONSTRUNARIO
- Formato: FIEBDC-3/2012
- Programa: Construnario Versión 3.51
- Fecha de los precios: 14/11/2023
- Divisa: EUR
- Código: aguilera-ele

**UAGUAE09_GLP** u AE09/GLP. Detector de GLP-Butano a 230V - Protección contra gas Aguilera
Detector de GLP-Butano a 230V AE09/GLP de Aguilera Electrónica. Detectan la presencia de gases tóxicos. Formado por: Fuente de alimentación con transformador encapsulado, sensor, leds de alarma y servicio, zumbador de alarma, ajuste de sensibilidad y relé encapsulado con salida libre de tensión. Montado en carcasa de ABS de 130x70x50 mm. Consumo: 5W.

| Código | Ud | Descripción | Rendimiento | Precio | Importe |
|---|---|---|---|---|---|
| AE09GLP | u | AE09/GLP. Detector de GLP-Butano a 230V (material) | 1.000 | 83 | 83.00 |
| PMAT4 | u | Pequeño material eléctrico (material) | 10.000 | 1.4 | 14.00 |
| MOC003 | h | Oficial primera (mano de obra) | 0.350 | 19.86 | 6.95 |
|  |  | Costes directos |  |  | 103.95 |

## Recursos

**AE09GLP** u AE09/GLP. Detector de GLP-Butano a 230V
Detector de GLP-Butano a 230V de Aguilera Electrónica.
