# AE09/GM-12. Detector de metano a 12V - Protección contra gas Aguilera

- Propiedad del archivo: CONSTRUNARIO
- Formato: FIEBDC-3/2012
- Programa: Construnario Versión 3.51
- Fecha de los precios: 14/11/2023
- Divisa: EUR
- Código: aguilera-ele

**UAGUAE09_GM-12** u AE09/GM-12. Detector de metano a 12V - Protección contra gas Aguilera
Detector de metano a 12V AE09/GM-12 de Aguilera Electrónica. Equipos idénticos a los anteriores sin fuente de alimentación, se presentan en la misma carcasa y necesitan de alimentación externa a 12 o 24 V. Consumo máximo: 230 mA. Consumo en reposo 178mA. Consumo en alarma 228mA.

| Código | Ud | Descripción | Rendimiento | Precio | Importe |
|---|---|---|---|---|---|
| AE09GM-12 | u | AE09/GM-12. Detector de metano a 12V (material) | 1.000 | 65 | 65.00 |
| PMAT4 | u | Pequeño material eléctrico (material) | 10.000 | 1.4 | 14.00 |
| MOC003 | h | Oficial primera (mano de obra) | 0.350 | 19.86 | 6.95 |
|  |  | Costes directos |  |  | 85.95 |

## Recursos

**AE09GM-12** u AE09/GM-12. Detector de metano a 12V
Detector de metano a 12V de Aguilera Electrónica.
