# AE90/FAVS. Detector de llama - Detectores Aguilera

- Propiedad del archivo: CONSTRUNARIO
- Formato: FIEBDC-3/2012
- Programa: Construnario Versión 3.51
- Fecha de los precios: 14/11/2023
- Divisa: EUR
- Código: aguilera-ele

**UAGUAE90_FAVS** u AE90/FAVS. Detector de llama - Detectores Aguilera
Detector de llama AE90/FAVS de Aguilera Electrónica. Detector indicado para la detección de llama en aquellos lugares en los que se puede producir fuego inicial en lugar de humo. Temperatura de funcionamiento de 0º C a 45ºC Consumo: 320 µA (reposo), 45-50 mA (alarma). Alimentación entre 12-28 Vcc.

| Código | Ud | Descripción | Rendimiento | Precio | Importe |
|---|---|---|---|---|---|
| PAGUAE90_FAVS | u | Detector de llama AE90/FAVS de Aguilera Electrónica. (material) | 1.000 | 548.32 | 548.32 |
| PMAT4 | u | Pequeño material eléctrico (material) | 10.000 | 1.4 | 14.00 |
| MOC003b | h | Oficial 1ª electricista (mano de obra) | 0.700 | 19.25 | 13.48 |
|  |  | Costes directos |  |  | 575.80 |
