# De AE90/FEN232 a AE90/FEN260. Detectores FENWALL - AE90/FEN. Detector fenwall Aguilera

- Propiedad del archivo: CONSTRUNARIO
- Formato: FIEBDC-3/2012
- Programa: Construnario Versión 3.51
- Fecha de los precios: 14/11/2023
- Divisa: EUR
- Código: aguilera-ele

**UAGUAE90_FEN232_26** u De AE90/FEN232 a AE90/FEN260. Detectores FENWALL - AE90/FEN. Detector fenwall Aguilera
Detector térmico-termostático FENWALL de AE90/FEN232 a AE90/FEN260 de Aguilera Electrónica, para instalaciones especiales, tales como depósitos y tanques de líquidos. Existen varios modelos calibrados a diferentes temperaturas, (61º,71º, 88º, 98º,107º, 135º, 163º, 182º, 232º, 260º, 315º y 398º) tanto de circuito abierto como cerrado.

| Código | Ud | Descripción | Rendimiento | Precio | Importe |
|---|---|---|---|---|---|
| PAGUAE90_FEN232_26 | u | De AE90/FEN232 a AE90/FEN260. Detectores FENWALL (material) | 1.000 | 559 | 559.00 |
| PMAT4 | u | Pequeño material eléctrico (material) | 10.000 | 1.4 | 14.00 |
| MOC003b | h | Oficial 1ª electricista (mano de obra) | 0.700 | 19.25 | 13.48 |
|  |  | Costes directos |  |  | 586.48 |

## Recursos

**PAGUAE90_FEN232_26** u De AE90/FEN232 a AE90/FEN260. Detectores FENWALL
Detectores FENWALL de AE90/FEN232 a AE90/FEN260 de Aguilera Electrónica.
