# AE97/STM. Sonda térmica - Sondas, sirenas, aisladores, pulsadores y focos Aguilera

- Propiedad del archivo: CONSTRUNARIO
- Formato: FIEBDC-3/2012
- Programa: Construnario Versión 3.51
- Fecha de los precios: 14/11/2023
- Divisa: EUR
- Código: aguilera-ele

**UAGUAE97_STM** u AE97/STM. Sonda térmica - Sondas, sirenas, aisladores, pulsadores y focos Aguilera
Sonda térmica AE97/STM de Aguilera Electrónica. Formada por sonda térmica de 3 metros que cierra un contacto a una temperatura seleccionada, selector de temperatura con escala entre 0 y 300 ºC, resistencia de 1 K. para evitar el cortocircuito cuando entra en alarma y resistencia final de línea para su conexión a un bucle controlado de una central de detección de incendios. Mecanizada en caja metálica de fijación mural con orificios para salida de sonda y entrada de cables. Medidas 160x110x70 mm. Alimentación 24 Vcc. Consumo en alarma 20 mA.

| Código | Ud | Descripción | Rendimiento | Precio | Importe |
|---|---|---|---|---|---|
| AE97STM | u | AE97/STM. Sonda térmica (material) | 1.000 | 132 | 132.00 |
| PMAT4 | u | Pequeño material eléctrico (material) | 10.000 | 1.4 | 14.00 |
| MOC003b | h | Oficial 1ª electricista (mano de obra) | 0.700 | 19.25 | 13.48 |
|  |  | Costes directos |  |  | 159.48 |

## Recursos

**AE97STM** u AE97/STM. Sonda térmica
Sonda térmica de Aguilera Electrónica.
