# AE98/IN. Detector de inundación a 12 y 24V - Protección contra inundación Aguilera

- Propiedad del archivo: CONSTRUNARIO
- Formato: FIEBDC-3/2012
- Programa: Construnario Versión 3.51
- Fecha de los precios: 14/11/2023
- Divisa: EUR
- Código: aguilera-ele

**UAGUAE98_IN** u AE98/IN. Detector de inundación a 12 y 24V - Protección contra inundación Aguilera
Detector de inundación a 12 y 24 V AE98/IN de Aguilera Electrónica. Equipo idéntico al anterior sin fuente de alimentación. Se presenta en la misma carcasa y necesita de alimentación exterior a 12 o 24 V. Consumo máximo en reposo 15mA.

| Código | Ud | Descripción | Rendimiento | Precio | Importe |
|---|---|---|---|---|---|
| AE98IN | u | AE98/IN. Detector de inundación a 12 y 24V (material) | 1.000 | 36 | 36.00 |
| PMAT4 | u | Pequeño material eléctrico (material) | 10.000 | 1.4 | 14.00 |
| MOC003 | h | Oficial primera (mano de obra) | 0.350 | 19.86 | 6.95 |
|  |  | Costes directos |  |  | 56.95 |

## Recursos

**AE98IN** u AE98/IN. Detector de inundación a 12 y 24V
Equipo idéntico al anterior sin fuente de alimentación. Se presenta en la misma carcasa y necesita de alimentación exterior a 12 o 24 V. Consumo máximo en reposo 15mA.
