# AE98/IN220. Detector de inundación a 230V - Protección contra inundación Aguilera

- Propiedad del archivo: CONSTRUNARIO
- Formato: FIEBDC-3/2012
- Programa: Construnario Versión 3.51
- Fecha de los precios: 14/11/2023
- Divisa: EUR
- Código: aguilera-ele

**UAGUAE98_IN220** u AE98/IN220. Detector de inundación a 230V - Protección contra inundación Aguilera
Detector de inundación a 230 V AE98/IN220 de Aguilera Electrónica. Formado por fuente de alimentación con transformador encapsulado, módulo electrónico con leds de alarma y servicio. Zumbador de alarma, relé encapsulado con salida libre de tensión y entrada para sondas detectoras de agua. Montado en carcasa de ABS de 130x70x50 mm.

| Código | Ud | Descripción | Rendimiento | Precio | Importe |
|---|---|---|---|---|---|
| AE98IN220 | u | AE98/IN220. Detector de inundación a 230V (material) | 1.000 | 44.5 | 44.50 |
| PMAT4 | u | Pequeño material eléctrico (material) | 10.000 | 1.4 | 14.00 |
| MOC003 | h | Oficial primera (mano de obra) | 0.350 | 19.86 | 6.95 |
|  |  | Costes directos |  |  | 65.45 |

## Recursos

**AE98IN220** u AE98/IN220. Detector de inundación a 230V
Detector de inundación a 230v de Aguilera Electrónica.
