# AE/AX12S. Central con 14 entradas y 14 salidas - Centrales de telefonía móvil Aguilera

- Propiedad del archivo: CONSTRUNARIO
- Formato: FIEBDC-3/2012
- Programa: Construnario Versión 3.51
- Fecha de los precios: 14/11/2023
- Divisa: EUR
- Código: aguilera-ele

**UAGUAE_AX12S** u AE/AX12S. Central con 14 entradas y 14 salidas - Centrales de telefonía móvil Aguilera
Unidad desarrollada y fabricada por AGUILERA ELECTRÓNICA según norma UNE EN54-2 para controlar los incendios, las señales técnicas y otros cambios de parámetros que se dan en las casetas de telefonía móvil y recintos similares. Formada por: Fuente de alimentación estabilizada, alimentada a 230 V con protecciones de entrada, salidas a 27 y 12 Vcc y cargador de baterías. Bucle supervisado que controla una zona de detectores y pulsadores de incendio, con señalización de: 1º nivel de fuego, 2º nivel, avería y servicio. Bucle vigilado para la extinción automática de incendios, programable para que dispare el agente extintor con el 1º o 2º nivel de fuego. Relés: de fuego, supervisados de avería general, paro de aire acondicionado y repetición de las alarmas externas, 1 y 14. Control de 14 hasta 30 entradas según modelo, seleccionables individualmente por contacto normalmente abierto o cerrado, que se transmiten mediante conectores sub D37 pines (salidas por relé 2A, libres de tensión por contacto seleccionable individualmente abierto o cerrado). Dimensiones: 375 x 280 x 130mm.

| Código | Ud | Descripción | Rendimiento | Precio | Importe |
|---|---|---|---|---|---|
| AEAX12S | u | Central alarma telefonía móvil, 14 entradas 14 salidas, referencia AE/AX12S de Aguilera (material) | 1.000 | 803 | 803.00 |
| PMAT4 | u | Pequeño material eléctrico (material) | 10.000 | 1.4 | 14.00 |
| MOC105 | h | Cuadrilla Oficial Primera + Ayudante (mano de obra) | 3.500 | 37.54 | 131.39 |
|  |  | Costes directos |  |  | 948.39 |

## Recursos

**AEAX12S** u Central alarma telefonía móvil, 14 entradas 14 salidas, referencia AE/AX12S de Aguilera
Unidad desarrollada y fabricada por Aguilera Electrónica según norma UNE EN54-2 para controlar los incendios, las señales técnicas y otros cambios de parámetros que se dan en las casetas de telefonía móvil y recintos similares. Formada por: - Fuente de alimentación estabilizada, alimentada a 230 V con protecciones de entrada, salidas a 27 y 12 Vcc y cargador de baterías. - Bucle supervisado que controla una zona de detectores y pulsadores de incendio, con señalización de: 1º nivel de fuego, 2º nivel, avería y servicio. - Bucle vigilado para la extinción automática de incendios, programable para que dispare el agente extintor con el 1º o 2º nivel de fuego. - Relés: de fuego, supervisados de avería general, paro de aire acondicionado y repetición de las alarmas externas, 1 y 14. - Control de 14 hasta 30 entradas según modelo, seleccionables individualmente por contacto normalmente abierto o cerrado, que se transmiten mediante conectores sub D37 pines (salidas por relé 2A, libres de tensión por contacto seleccionable individualmente abierto o cerrado). - Dimensiones: 375 x 280 x 130mm.
