# AE/AX30TRI. Central de alarma para telefonía móvil - Centrales de telefonía móvil Aguilera

- Propiedad del archivo: CONSTRUNARIO
- Formato: FIEBDC-3/2012
- Programa: Construnario Versión 3.51
- Fecha de los precios: 14/11/2023
- Divisa: EUR
- Código: aguilera-ele

**UAGUAE_AX30TRI** u AE/AX30TRI. Central de alarma para telefonía móvil - Centrales de telefonía móvil Aguilera
La central de alarmas modelo AE/AX30TRI de Aguilera Electrónica, es una central de control de incendio y repetición de alarmas externas para tres operadores distintos. Se compone básicamente de: Fuente de alimentación y cargador de baterías. Bucle de detección de fuego. Circuito de control de extinción automática que nos proporciona una salida vigilada para activar una electroválvula. Salida por relé (24 V). Salida de 12 Vcc (500 mA.) para usos varios externos a la central. Control de 30 entradas de alarmas externas, normalmente abiertas o normalmente cerradas seleccionables mediante un conmutador, (salidas de las 30 alarmas a través de relés libres de potencial normalmente abiertas o cerradas seleccionables mediante un selector). Para las 14 primeras salidas más alarma de fuego y alarma de fallo general se dispone de tres conectores Sub-D de 37 pines para utilizar independientemente por cada operador. Esta información se repite simultáneamente en los tres conectores. Para las 16 salidas restantes se dispone de un solo conector Sub-D de 37 pines. Repetición mediante dos relés conmutados de 2 A libres de tensión de las entradas 1 y 30. Control de 1 salida de FUEGO y 1 salida de FALLO GENERAL normalmente cerradas a través de los 3 primeros conectores Sub-D de 37 pines. Relés conmutados de 2 A libres de tensión para: Alarma de fuego. Alarma de fallo general (normalmente excitado). Parada de ventilación seleccionable con fuego nivel 1 o con fuego nivel 2. Señalizaciones ópticas y acústicas, además de los mandos necesarios para el manejo de la instalación.

| Código | Ud | Descripción | Rendimiento | Precio | Importe |
|---|---|---|---|---|---|
| AEAX30TRI | u | Central de alarma para telefonía móvil, referencia AE/AX30TRI de Aguilera (material) | 1.000 | 1187 | 1187.00 |
| PMAT4 | u | Pequeño material eléctrico (material) | 30.000 | 1.4 | 42.00 |
| MOC003 | h | Oficial primera (mano de obra) | 6.000 | 19.86 | 119.16 |
|  |  | Costes directos |  |  | 1348.16 |

## Recursos

**AEAX30TRI** u Central de alarma para telefonía móvil, referencia AE/AX30TRI de Aguilera
La central de alarmas modelo AE/AX30TRI es una central de control de incendio y repetición de alarmas externas para tres operadores distintos. Se compone básicamente de: - Fuente de alimentación y cargador de baterías. - Bucle de detección de fuego. - Circuito de control de extinción automática que nos proporciona una salida vigilada para activar una electroválvula. - Salida por relé (24 V). - Salida de 12 Vcc (500 mA.) para usos varios externos a la central. - Control de 30 entradas de alarmas externas, normalmente abiertas o normalmente cerradas seleccionables mediante un conmutador, (salidas de las 30 alarmas a través de relés libres de potencial normalmente abiertas o cerradas seleccionables mediante un selector). - Para las 14 primeras salidas más alarma de fuego y alarma de fallo general se dispone de tres conectores Sub-D de 37 pines para utilizar independientemente por cada operador. Esta información se repite simultáneamente en los tres conectores. - Para las 16 salidas restantes se dispone de un solo conector Sub-D de 37 pines. - Repetición mediante dos relés conmutados de 2 A libres de tensión de las entradas 1 y 30. - Control de 1 salida de FUEGO y 1 salida de FALLO GENERAL normalmente cerradas a través de los 3 primeros conectores Sub-D de 37 pines. - Relés conmutados de 2 A libres de tensión para: - Alarma de fuego. - Alarma de fallo general (normalmente excitado). - Parada de ventilación seleccionable con fuego nivel 1 o con fuego nivel 2. - Señalizaciones ópticas y acústicas, además de los mandos necesarios para el manejo de la instalación.
