# AE/BO3000. Barrera óptica infrarroja - Barreras Aguilera

- Propiedad del archivo: CONSTRUNARIO
- Formato: FIEBDC-3/2012
- Programa: Construnario Versión 3.51
- Fecha de los precios: 14/11/2023
- Divisa: EUR
- Código: aguilera-ele

**UAGUAE_BO3000** u AE/BO3000. Barrera óptica infrarroja - Barreras Aguilera
Barrera óptica detectora de humos de Aguilera Electrónica. Con emisor y receptor independientes mediante infrarrojos, dispone de unidad controlador para su instalación a baja altura., diseñada para aquellas instalaciones donde el haz de detección es estrecho o la estructura del edificio tiene superficies reflectoras, rango de detección entre 5 y 120 metros, permite hasta dos detectores por controlador con relés de fuego y avería independientes, sensibilidad programable, laser integrado para su fácil alineación.

| Código | Ud | Descripción | Rendimiento | Precio | Importe |
|---|---|---|---|---|---|
| AEBO3000 | u | Barrera óptica infrarroja, referencia AE/B03000 de Aguilera (material) | 1.000 | 1363 | 1363.00 |
| MOC105 | h | Cuadrilla Oficial Primera + Ayudante (mano de obra) | 2.000 | 37.54 | 75.08 |
| PMAT1 | u | Pequeño material (material) | 10.000 | 0.53 | 5.30 |
|  |  | Costes directos |  |  | 1443.38 |

## Recursos

**AEBO3000** u Barrera óptica infrarroja, referencia AE/B03000 de Aguilera
El detector lineal de humo de rayos infrarrojos AE/BO3000 ha sido diseñado utilizando la última tecnología óptica de detección de incendios. Este detector ofrece una protección eficaz para grandes espacios abiertos con techos altos. Muy adecuado también para aplicaciones donde la instalación de detectores puntuales de humo presenta dificultades
