# AE/BO5000-K. Kit de 3 espejos para 100m de alcance - Barreras Aguilera

- Propiedad del archivo: CONSTRUNARIO
- Formato: FIEBDC-3/2012
- Programa: Construnario Versión 3.51
- Fecha de los precios: 14/11/2023
- Divisa: EUR
- Código: aguilera-ele

**UAGUAE_BO5000-K** u AE/BO5000-K. Kit de 3 espejos para 100m de alcance - Barreras Aguilera
Barrera óptica motorizada de Aguilera Electrónica. Se compone de un emisor, una unidad de control para su instalación a nivel del suelo y un espejo reflector. Certificada y homologada según norma EN 54-12. . Alineación asistida por puntero láser incorporado. . Compensación automática de la suciedad. . Auto-alineación de la barrera y sistema “AutoOptimise” para ajuste fino automático . Sistema de fijación “Easifit”. . Consumo máximo en reposo 8mA y en alarma 52mA. . La unidad de control admite hasta 2 emisores. . Relés de alarma y avería independientes para emisor. . Para distancias < 50 m es necesario un espejo. . Para distancias hasta 100 m son necesarios 4 espejos.

| Código | Ud | Descripción | Rendimiento | Precio | Importe |
|---|---|---|---|---|---|
| AEBO5000-K | u | Kit de 3 espejos para 100m de alcance, referencia AE/BO5000-K de Aguilera (material) | 1.000 | 212 | 212.00 |
| MOC105 | h | Cuadrilla Oficial Primera + Ayudante (mano de obra) | 2.000 | 37.54 | 75.08 |
| PMAT1 | u | Pequeño material (material) | 10.000 | 0.53 | 5.30 |
|  |  | Costes directos |  |  | 292.38 |

## Recursos

**AEBO5000-K** u Kit de 3 espejos para 100m de alcance, referencia AE/BO5000-K de Aguilera
kit de 3 espejos para 100m de alcance de Aguilera Electrónica.
