# AEC-EPC180. Cable detector tipo EPC L <1.519 m tú alarma:180ºC - Cable detector tipo EPC Aguilera

- Propiedad del archivo: CONSTRUNARIO
- Formato: FIEBDC-3/2012
- Programa: Construnario Versión 3.51
- Fecha de los precios: 14/11/2023
- Divisa: EUR
- Código: aguilera-ele

**UAGUAEC-EPC180** u AEC-EPC180. Cable detector tipo EPC L <1.519 m tú alarma:180ºC - Cable detector tipo EPC Aguilera
Cable térmico detector de calor lineal AEC-EPC180 de Aguilera Electrónica, tipo EPC L <1.519 m tú alarma:180ºC, consta de dos conductores acerados trenzados cubiertos por una capa de polímero sensible al calor. Al alcanzar la temperatura, se provoca el contacto entre los dos conductores, generando la señal de alarma. Disponible en varias temperaturas de disparo. Cómo características principales destacamos: Su resistividad de 0.65 /m que nos permite identificar la distancia a la fuente de calor. Idóneo para proteger bandejas de cables, túneles cintas transportadoras, petroquímicas, almacenes, maquinaria... Modelos "-M" con fiador externo de acero para facilidad de instalación. Diámetro 4mm. Área de cobertura extendida hasta 15,2 metros. Homologaciones UL y FM. Cobertura exterior de vinilo. Idóneo para aplicaciones generales. resistente a polvo, humedad, suciedad y agresivos químicos comunes.

| Código | Ud | Descripción | Rendimiento | Precio | Importe |
|---|---|---|---|---|---|
| AEC-EPC180 | u | AEC-EPC180. Cable detector tipo EPC L <1.519 m tú alarma:180ºC (material) | 1.000 | 31 | 31.00 |
| MOC105 | h | Cuadrilla Oficial Primera + Ayudante (mano de obra) | 0.300 | 37.54 | 11.26 |
|  |  | Costes directos |  |  | 42.26 |

## Recursos

**AEC-EPC180** u AEC-EPC180. Cable detector tipo EPC L <1.519 m tú alarma:180ºC
El detector de calor lineal es un cable térmico que consta de dos conductores acerados trenzados cubiertos por una capa de polímero sensible al calor. Al alcanzar la temperatura, se provoca el contacto entre los dos conductores, generando la señal de alarma. Disponible en varias temperaturas de disparo. Cómo características principales destacamos: Su resistividad de 0.65 /m que nos permite identificar la distancia a la fuente de calor. Idóneo para proteger bandejas de cables, túneles cintas transportadoras, petroquímicas, almacenes, maquinaria... Modelos -M con fiador externo de acero para facilidad de instalación. Diámetro 4mm. Área de cobertura extendida hasta 15,2 metros. Homologaciones UL y FM. Cobertura exterior de vinilo. Idóneo para aplicaciones generales. resistente a polvo, humedad, suciedad y agresivos químicos comunes.
