# AE/C5-2P. Central convencional 2 zonas ABS - Centrales Aguilera

- Propiedad del archivo: CONSTRUNARIO
- Formato: FIEBDC-3/2012
- Programa: Construnario Versión 3.51
- Fecha de los precios: 14/11/2023
- Divisa: EUR
- Código: aguilera-ele

**UAGUAE_C5-2P** u AE/C5-2P. Central convencional 2 zonas ABS - Centrales Aguilera
Centrales microprocesadas de Aguilera Electrónica, de atractivo diseño, fabricadas en ABS, según EN 54 partes 2 y 4. Disponen de: 2 bucles de detección convencional con final de línea activo. Control de nivel de acceso mediante llave. 2 salidas vigiladas de evacuación. Relé de fuego (alarma general) y Relé de avería general. Salida auxiliar de 24 Vcc. Teclado con 6 teclas para manejo. Modo "Prueba de zonas". Conexión/desconexión individual de zonas de detección y zonas de evacuación. 10 leds independientes para indicación de alarmas. Necesitan una única batería de 12V / 7Ah. Continua supervisión de todo el sistema. Dimensiones: 340 x 290 x 100. Peso: 2.5 Kg.

| Código | Ud | Descripción | Rendimiento | Precio | Importe |
|---|---|---|---|---|---|
| AEC5-2P | u | Central convencional 2 zonas, caja en ABS, referencia AE/C5-2P de Aguilera (material) | 1.000 | 179 | 179.00 |
| PMAT4 | u | Pequeño material eléctrico (material) | 10.000 | 1.4 | 14.00 |
| MOC105 | h | Cuadrilla Oficial Primera + Ayudante (mano de obra) | 2.000 | 37.54 | 75.08 |
|  |  | Costes directos |  |  | 268.08 |

## Recursos

**AEC5-2P** u Central convencional 2 zonas, caja en ABS, referencia AE/C5-2P de Aguilera
Centrales microprocesadas de atractivo diseño, fabricadas en ABS, según EN 54 partes 2 y 4. Disponen de: 2 bucles de detección convencional con final de línea activo. Control de nivel de acceso mediante llave. 2 salidas vigiladas de evacuación. Relé de fuego (alarma general) y Relé de avería general. Salida auxiliar de 24 Vcc. Teclado con 6 teclas para manejo. Modo “”Prueba de zonas””. Conexión/desconexión individual de zonas de detección y zonas de evacuación. 10 leds independientes para indicación de alarmas. Necesitan una única batería de 12V / 7Ah. Continua supervisión de todo el sistema. Dimensiones: 340 x 290 x 100. Peso: 2.5 Kg.
