# AE/C5-4M. Central convencional 4 zonas metálica - Centrales Aguilera

- Propiedad del archivo: CONSTRUNARIO
- Formato: FIEBDC-3/2012
- Programa: Construnario Versión 3.51
- Fecha de los precios: 14/11/2023
- Divisa: EUR
- Código: aguilera-ele

**UAGUAE_C5-4M** u AE/C5-4M. Central convencional 4 zonas metálica - Centrales Aguilera
Central convencional de Aguilera Electrónica. De iguales características que la central AE/C5-2M pero con 4 zonas de detección convencional. Certificadas CE según EN 54 partes 2 y 4. Dimensiones AE/C5-4M: 320 x 220 x 80. Peso: 2.8 Kg.

| Código | Ud | Descripción | Rendimiento | Precio | Importe |
|---|---|---|---|---|---|
| AEC5-4M | u | Central convencional 4 zonas, caja metálica, referencia AE/C5-4M de Aguilera (material) | 1.000 | 218 | 218.00 |
| PMAT4 | u | Pequeño material eléctrico (material) | 10.000 | 1.4 | 14.00 |
| MOC105 | h | Cuadrilla Oficial Primera + Ayudante (mano de obra) | 3.000 | 37.54 | 112.62 |
|  |  | Costes directos |  |  | 344.62 |

## Recursos

**AEC5-4M** u Central convencional 4 zonas, caja metálica, referencia AE/C5-4M de Aguilera
De iguales características que la central AE/C5-2M pero con 4 zonas de detección convencional. Certificadas CE según EN 54 partes 2 y 4. Dimensiones AE/C5-4M: 320 x 220 x 80. Peso: 2.8 Kg.
