# AE/C5-4P. Central convencional 4 zonas ABS - Centrales Aguilera

- Propiedad del archivo: CONSTRUNARIO
- Formato: FIEBDC-3/2012
- Programa: Construnario Versión 3.51
- Fecha de los precios: 14/11/2023
- Divisa: EUR
- Código: aguilera-ele

**UAGUAE_C5-4P** u AE/C5-4P. Central convencional 4 zonas ABS - Centrales Aguilera
Central convencional de Aguilera Electrónica. De idénticas características que la central AE/C5-2P pero con 4 zonas de detección convencional. Certificadas CE según EN 54 partes 2 y 4

| Código | Ud | Descripción | Rendimiento | Precio | Importe |
|---|---|---|---|---|---|
| AEC5-4P | u | Central convencional 4 zonas, caja en ABS, referencia AE/C5-4P de Aguilera (material) | 1.000 | 198 | 198.00 |
| PMAT4 | u | Pequeño material eléctrico (material) | 10.000 | 1.4 | 14.00 |
| MOC105 | h | Cuadrilla Oficial Primera + Ayudante (mano de obra) | 3.000 | 37.54 | 112.62 |
|  |  | Costes directos |  |  | 324.62 |

## Recursos

**AEC5-4P** u Central convencional 4 zonas, caja en ABS, referencia AE/C5-4P de Aguilera
Centrales microprocesadas de atractivo diseño, fabricadas en ABS, según EN 54 partes 2 y 4. Disponen de: 4 bucles de detección convencional con final de línea activo. Control de nivel de acceso mediante llave. 4 salidas vigiladas de evacuación. Relé de fuego (alarma general) y Relé de avería general. Salida auxiliar de 24 Vcc. Teclado con 6 teclas para manejo. Modo “”Prueba de zonas””. Conexión/desconexión individual de zonas de detección y zonas de evacuación. 10 leds independientes para indicación de alarmas. Necesitan una única batería de 12V / 7Ah. Continua supervisión de todo el sistema. Dimensiones: 340 x 290 x 100. Peso: 2.5 Kg.
