# AE/C5-8-16. Central 12 zonas en caja modular - Centrales Aguilera

- Propiedad del archivo: CONSTRUNARIO
- Formato: FIEBDC-3/2012
- Programa: Construnario Versión 3.51
- Fecha de los precios: 14/11/2023
- Divisa: EUR
- Código: aguilera-ele

**UAGUAE_C5-8-16B** u AE/C5-8-16. Central 12 zonas en caja modular - Centrales Aguilera
Central microprocesada modular de Aguilera Electrónica, fabricada según EN 54-2 y EN 54-4. Capacidad modular entre 8, 12 y 16 zonas de detección convencional con final de línea activo. Salidas vigiladas de evacuación. Relé de fuego y avería. Modo prueba de zonas. Teclas de control y leds de indicación de estados. Capacidad para una batería de 12V /18Ah. Dimensiones: 462 X 345 X 120 La central de 12 zonas se solicita realizando el pedido de una central AE/C5-8-16 y una tarjeta de 4 zonas AE/C5-MZ4. La central de 16 zonas se solicita realizando el pedido de una central AE/C5-8-16 y dos tarjetas de 4 zonas AE/C5-MZ4.

| Código | Ud | Descripción | Rendimiento | Precio | Importe |
|---|---|---|---|---|---|
| AEC5 | u | AE/C5. Central 8 zonas en caja modular (material) | 1.000 | 353.1 | 353.10 |
| AEC5-MZ4 | u | AE/C5-MZ4. Tarjeta de ampliación de 4 zonas (material) | 1.000 | 39.5 | 39.50 |
| PMAT4 | u | Pequeño material eléctrico (material) | 10.000 | 1.4 | 14.00 |
| MOC105 | h | Cuadrilla Oficial Primera + Ayudante (mano de obra) | 7.000 | 37.54 | 262.78 |
|  |  | Costes directos |  |  | 669.38 |

## Recursos

**AEC5** u AE/C5. Central 8 zonas en caja modular
Central 8 zonas en caja modular de Aguilera Electrónica.

**AEC5-MZ4** u AE/C5-MZ4. Tarjeta de ampliación de 4 zonas
Tarjeta de ampliación de 4 zonas de Aguilera Electrónica.
