# AE/C5-8P. Central de 8 zonas en caja ABS - Centrales Aguilera

- Propiedad del archivo: CONSTRUNARIO
- Formato: FIEBDC-3/2012
- Programa: Construnario Versión 3.51
- Fecha de los precios: 14/11/2023
- Divisa: EUR
- Código: aguilera-ele

**UAGUAE_C5-8P** u AE/C5-8P. Central de 8 zonas en caja ABS - Centrales Aguilera
Central convencional de Aguilera Electrónica. De similares características que la central AE/C5-4P pero con 8 zonas de detección convencional. Dispone de selección de zona de pulsadores o zona de detectores, retardo de las salidas y conexión al módulo de relés AE/C5-R8. Dimensiones 340X290X100. Permite su control remoto mediante el módulo AE/C5-IDC y el software de telecontrol AGE44.

| Código | Ud | Descripción | Rendimiento | Precio | Importe |
|---|---|---|---|---|---|
| AEC5-8P | u | Central de 8 zonas en caja ABS, referencia AE/C5-8P de Aguilera. 340X290X100 (material) | 1.000 | 278 | 278.00 |
| PMAT4 | u | Pequeño material eléctrico (material) | 10.000 | 1.4 | 14.00 |
| MOC105 | h | Cuadrilla Oficial Primera + Ayudante (mano de obra) | 3.000 | 37.54 | 112.62 |
|  |  | Costes directos |  |  | 404.62 |

## Recursos

**AEC5-8P** u Central de 8 zonas en caja ABS, referencia AE/C5-8P de Aguilera. 340X290X100
De similares características que la central AE/C5-4P pero con 8 zonas de detección convencional. Dispone de selección de zona de pulsadores o zona de detectores, retardo de las salidas y conexión al módulo de relés AE/C5-R8. Dimensiones 340X290X100. Permite su control remoto mediante el módulo AE/C5-IDC y el software de telecontrol AGE44.
