# AE/C5-OP. Detector óptico de humos - Detectores Aguilera

- Propiedad del archivo: CONSTRUNARIO
- Formato: FIEBDC-3/2012
- Programa: Construnario Versión 3.51
- Fecha de los precios: 14/11/2023
- Divisa: EUR
- Código: aguilera-ele

**UAGUAE_C5-OP** u AE/C5-OP. Detector óptico de humos - Detectores Aguilera
Detector óptico de humos de Aguilera Electrónica, certificado LPCB según norma EN 54-7. Detectores de bajo perfil con diseño atractivo. Fabricados con tecnología SMD, disponen de doble indicador luminoso, salida de alarma remota con misma base intercambiable de fácil conexión. Zócalo y protector de polvo incluidos. Conexión a 2 hilos. Alimentación entre 15 y 35 Vcc. Consumo: 35 mA (reposo), 80 mA (alarma). Medidas: Ø 99 mm, altura con base incluida: 46 mm.

| Código | Ud | Descripción | Rendimiento | Precio | Importe |
|---|---|---|---|---|---|
| AEC5-OP | u | Detector óptico de humos, referencia AE/C5-OP de Aguilera. Certificado LPCB según norma EN 54-7 (material) | 1.000 | 24 | 24.00 |
| PMAT4 | u | Pequeño material eléctrico (material) | 10.000 | 1.4 | 14.00 |
| MOC003b | h | Oficial 1ª electricista (mano de obra) | 0.350 | 19.25 | 6.74 |
| AEC5-ZA | u | Suplemento para tubo visto, referencia AE/C5-ZA de Aguilera (material) | 0.000 | 1.1 | 0.00 |
| AEV-BA | u | Base alta para tubo visto, referencia AE/V-BA de Aguilera (material) | 0.000 | 14.85 | 0.00 |
|  |  | Costes directos |  |  | 44.74 |

## Recursos

**AEC5-OP** u Detector óptico de humos, referencia AE/C5-OP de Aguilera. Certificado LPCB según norma EN 54-7
Detector óptico de humos certificado LPCB según norma EN 54-7. Detectores de bajo perfil con diseño atractivo. Fabricados con tecnología SMD, disponen de doble indicador luminoso, salida de alarma remota con misma base intercambiable de fácil conexión. Zócalo y protector de polvo incluidos. Conexión a 2 hilos. Alimentación entre 15 y 35 Vcc. Consumo: 35 ?A (reposo), 80 mA (alarma). Medidas: Ø 99 mm, altura con base incluida: 46 mm.

**AEC5-ZA** u Suplemento para tubo visto, referencia AE/C5-ZA de Aguilera
Suplemento para tubo visto de Aguilera Electrónica.

**AEV-BA** u Base alta para tubo visto, referencia AE/V-BA de Aguilera
Base alta para tubo visto de Aguilera Electrónica, para espacios con elevado nivel de humedad, apta para prácticamente todas las bases de detectores del mercado. Modelo resistente de ABS, color blanco. Extremadamente impermeable y repelente al polvo.
