# AE/C5-R8. Módulos con 8 relés de salida - Módulos Aguilera

- Propiedad del archivo: CONSTRUNARIO
- Formato: FIEBDC-3/2012
- Programa: Construnario Versión 3.51
- Fecha de los precios: 14/11/2023
- Divisa: EUR
- Código: aguilera-ele

**UAGUAE_C5-R8** u AE/C5-R8. Módulos con 8 relés de salida - Módulos Aguilera
Módulo de 8 relés remotos para la central AE/C5-8-16 de Aguilera Electrónica. Dispone de contactos libres de tensión NA o NC seleccionables individualmente mediante un jumper. Los relés se activan individualmente en caso de alarma de zona. El módulo necesita alimentación externa de 24 Vcc. La conexión es a 4 o 6 hilos (si se alimentan desde la central). Distancia máxima de la central 1000 m, número máximo de módulos: 2.

| Código | Ud | Descripción | Rendimiento | Precio | Importe |
|---|---|---|---|---|---|
| AEC5-R8 | u | Módulos con 8 relés de salida, referencia AE/C5-R8 de Aguilera (material) | 1.000 | 75 | 75.00 |
| PMAT4 | u | Pequeño material eléctrico (material) | 10.000 | 1.4 | 14.00 |
| MOC003b | h | Oficial 1ª electricista (mano de obra) | 0.400 | 19.25 | 7.70 |
|  |  | Costes directos |  |  | 96.70 |

## Recursos

**AEC5-R8** u Módulos con 8 relés de salida, referencia AE/C5-R8 de Aguilera
Módulos con 8 relés de salida de Aguilera Electrónica.
