# AECL-ADW2. Unidad de control para detector lineal de temperatura - 2 tubos sensores - Unidades de control Aguilera

- Propiedad del archivo: CONSTRUNARIO
- Formato: FIEBDC-3/2012
- Programa: Construnario Versión 3.51
- Fecha de los precios: 14/11/2023
- Divisa: EUR
- Código: aguilera-ele

**UAGUAECL-ADW2** u AECL-ADW2. Unidad de control para detector lineal de temperatura - 2 tubos sensores - Unidades de control Aguilera
Detector termovelocimétrico de temperatura de AECL-ADW2 Aguilera Electrónica, trabaja según las variaciones de la presión del gas en función de la temperatura. Permite la detección de cambios de temperatura diferenciales a partir de un nivel programado de temperatura. El sistema se compone de dos tubos sensores de cobre, acero inoxidable o teflón (en función de las condiciones ambientales) de hasta 130 metros de longitud y su detector correspondiente. El detector incorpora una bomba que incrementa la presión en el tubo sensor, un sensor electrónico que mide continuamente la presión absoluta en el interior del tubo y un microprocesador que realiza la evaluación de los datos y activa la alarma, filtra los factores perturbadores tales como las variaciones climáticas de temperatura y detecta cualquier daño que pueda ocasionarse en el tubo sensor. Características: . Tensión de alimentación: 9 a 30 Vcc. . Rango de temperatura ambiente: -20 ºC a +70 ºC. . Rango de temperatura tubo sensor: -40 ºC a +300 ºC. . Dimensiones: 134 x 250.5 x 160.5 mm. Peso: 1,6 Kg. . Nivel de protección de la caja: IP65.

| Código | Ud | Descripción | Rendimiento | Precio | Importe |
|---|---|---|---|---|---|
| AECL-ADW2 | u | AECL-ADW2 - Unidad de control para detector lineal de temperatura - 2 tubos sensores (material) | 1.000 | 4396 | 4396.00 |
| PMAT1 | u | Pequeño material (material) | 10.000 | 0.53 | 5.30 |
| MOC105 | h | Cuadrilla Oficial Primera + Ayudante (mano de obra) | 3.000 | 37.54 | 112.62 |
|  |  | Costes directos |  |  | 4513.92 |

## Recursos

**AECL-ADW2** u AECL-ADW2 - Unidad de control para detector lineal de temperatura - 2 tubos sensores
Unidad de control para detector lineal de temperatura - 2 tubos sensores de Aguilera Electrónica.
