# AECL-ADWEXII. Unidad de control detector lineal EX II - Unidades de control Aguilera

- Propiedad del archivo: CONSTRUNARIO
- Formato: FIEBDC-3/2012
- Programa: Construnario Versión 3.51
- Fecha de los precios: 14/11/2023
- Divisa: EUR
- Código: aguilera-ele

**UAGUAECL-ADWEXII** u AECL-ADWEXII. Unidad de control detector lineal EX II - Unidades de control Aguilera
Versión del detector AECL-ADW de Aguilera Electrónica, para zonas Ex II de idénticas características excepto: Nivel de protección de la caja: IEEx nR IIC T6 IP 65. Dimensiones: 160 x 160 x 90 mm.

| Código | Ud | Descripción | Rendimiento | Precio | Importe |
|---|---|---|---|---|---|
| AECL-ADWEXII | u | AECL-ADWEXII - Unidad de control detector lineal EX II (material) | 1.000 | 4632 | 4632.00 |
| PMAT1 | u | Pequeño material (material) | 10.000 | 0.53 | 5.30 |
| MOC105 | h | Cuadrilla Oficial Primera + Ayudante (mano de obra) | 3.000 | 37.54 | 112.62 |
|  |  | Costes directos |  |  | 4749.92 |

## Recursos

**AECL-ADWEXII** u AECL-ADWEXII - Unidad de control detector lineal EX II
Unidad de control detector lineal EX II de Aguilera Electrónica.
